# Automatització de reg d'enjardinament vertical amb cultiu hidropònic en geoproductes, sistema "SINGULAR GREEN"

- Propietat de l'arxiu: CYPE INGENIEROS, S.A.
- Format: FIEBDC-3/2002
- Divisa: EUR
- Costos indirectes: 3.00 %
- IVA: 21.00 %

## F Façanes i particions

### FJ Enjardinaments verticals

#### FJG Reg

**FJG016** m² Automatització de reg d'enjardinament vertical amb cultiu hidropònic en geoproductes, sistema "SINGULAR GREEN".
Automatització de reg d'enjardinament vertical amb cultiu hidropònic en geoproductes, per a exterior, sistema F+P Mixto "SINGULAR GREEN", amb una superfície d'entre 10 i 25 m², amb sistema SG-A24P amb ajustos avançats de funcionament: activació del reg en funció de la humitat o de la temperatura, temps de reg, senyal d'avaria, allotjat en armari d'instal·lacions; compost dels següents elements: programador electrònic per a regatge automàtic amb capacitat per posar en funcionament diverses electrovàlvules simultàniament i col·locació mural en interior; sensor de temperatura ambient, sensor d'humitat i sensor de cabal amb cable de connexió.
Criteri de valoració econòmica: El preu no inclou la comprovació i el manteniment de les instal·lacions.
Inclou: Instal·lació en la superfície de la paret. Connexionat elèctric amb les electrovàlvules. Connexionat elèctric amb el transformador. Programació.
Criteri d'amidament de projecte: Superfície mesurada segons documentació gràfica de Projecte, sense duplicar cantonades ni encontres, deduint els buits de superfície major de 5 m².
Criteri de mesura d'obra: Es mesurarà la superfície realment executada segons especificacions de Projecte, sense duplicar cantonades ni encontres, deduint els buits de superfície major de 5 m².

| Codi | Ut | Descripció | Rendiment | Preu | Import |
|---|---|---|---|---|---|
| mt48rsg011sa | m² | Sistema per a l'automatització de reg amb fertilització i evacuació d'aigües amb abocament a la xarxa de sanejament, SG-A24P "SINGULAR GREEN", amb ajustos avançats de funcionament: activació del reg en funció de la humitat o de la temperatura, temps de reg, senyal d'avaria; compost dels següents elements: programador electrònic per a regatge automàtic amb capacitat per posar en funcionament diverses electrovàlvules simultàniament i col·locació mural en interior; sensor de temperatura ambient, sensor d'humitat i sensor de cabal amb cable de connexió, per a una superfície enjardinada d'entre 10 i 25 m². (material) | 1.000 | 25.00 | 25.00 |
| mo003 | h | Oficial 1ª electricista. (mà d'obra) | 1.852 | 26.41 | 48.91 |
| mo102 | h | Ajudant electricista. (mà d'obra) | 3.993 | 22.70 | 90.64 |
| % | % | Costos directes complementaris | 2 % | 164.55 | 3.29 |
|  |  | Costos directes |  |  | 167.84 |
