# Supervisió periòdica d'enjardinament vertical amb cultiu hidropònic en geoproductes, sistema "SINGULAR GREEN"

- Propietat de l'arxiu: CYPE Ingenieros S.A.
- Format: FIEBDC-3/2016
- Programa: Generador de preus de la construcció. CYPE Ingenieros, S.A.
- Data: 15/03/2022
- Divisa: EUR
- Costos indirectes: 3 %
- IVA: 21 %

## F Façanes i particions

### FJ Enjardinaments verticals

#### FJS Treballs de supervisió

**FJS015** U Supervisió periòdica d'enjardinament vertical amb cultiu hidropònic en geoproductes, sistema "SINGULAR GREEN".
Supervisió periòdica d'enjardinament vertical amb cultiu hidropònic en geoproductes, per a exterior, sistema F+P Mixto "SINGULAR GREEN", amb una superfície de 2,5 m²; composta de: la inspecció visual completa de l'enjardinament; la revisió de la instal·lació de reg i evacuació; la retirada de les fulles seques; la poda d'excessos de creixement de la vegetació; el control visual de plagues; l'aplicació d'un tractament fitosanitari preventiu d'oli de Neem, amb bomba manual de pistó; la comprovació d'el dipòsit de solució hidropònica; la comprovació de l'equip d'injecció d'adob; el còmput de la vegetació afectada per a la posterior reposició.
Inclou: Desplaçament a obra. Inspecció visual i toma de dades.
Criteri d'amidament de projecte: Nombre d'unitats previstes, segons documentació gràfica de Projecte.
Criteri de mesura d'obra: Es mesurarà el nombre d'unitats realment executades segons especificacions de Projecte.

| Codi | Ut | Descripció | Rendiment | Preu | Import |
|---|---|---|---|---|---|
| mq09pla010 | h | Bomba manual de pistó per tractaments fitosanitaris i herbicides. (maquinària) | 0.116 | 24.63 | 2.857 |
| mo040 | h | Oficial 1ª jardiner. (mà d'obra) | 2.364 | 25.57 | 60.447 |
| % | % | Costos directes complementaris | 2 % | 63.304 | 1.266 |
|  |  | Costos directes |  |  | 64.570 |
